# Großenhainer Str. 126
Angebotsaufforderung (GAEB DA XML 3.2, DA83)
Projekt: 010601
Währung: EUR
Vergabeart: Freihändige Vergabe
Eröffnung: 28.03.2025 00:00:00
Ende der Zuschlagsfrist: 31.07.2025
Ausführungsbeginn: 12.05.2025
Ausführungsende: 20.06.2025
Gewährleistungsdauer: 5 Jahre
Auftraggeber: Covivio Immobilien GmbH c/o Covivio Immo, Essener Straße 66, 46047 Oberhausen, Deutschland, Telefon 0208
Erstellt mit: GXML Toolbox V3.3 R20230829, iTWO_64 V24.0.454, 09.04.2025

## Vorbemerkungen
I Allgemeine Vorbemerkungen zum Leistungsverzeichnis Sanierung Balkone Straßenseite

I.1 Baubeschreibung

Lage des Gebäudes:
  Wohngebäude in Reihenbebauung, grenzständig, Eckhaus
  Großenhainer Str.126 in 01129 Dresden

Die zu sanierenden Balkone, insgesamt 2 Stück, befinden sich
im 1. und 2. OG der Straßenseite der Gebäudeecke.
Das Gebäude steht unter Denkmalschutz.
Grundlage bilden die Baugenehmigung und die Statik.

I.2 Baugrundstück
Das Grundstück und Gebäude liegt an der öffentlichen Verkehrsfläche: Großenhainer Straße 126 und Hans- Sachs- Straße.

I.3 Baumaßnahmen
Es erfolgt die Erneuerung der Auflager- Stahlträger in den Sandsteinkonsolen.
Dazu müssen die Sandsteinbalkonplatten abgebrochen und durch neue Sandsteinbalkonplatten erneuert werden.
Einzelne Sandsteinkonsolen müssen ebenfalls erneuert, andere nur saniert werden, u.a. durch den Einbau von Vierungen.
Das Gebäude steht unter Denkmalschutz, die Neubauteile insb. die Sandsteinprofilierungen sind analog dem Bestand auszuführen und ggf. mit dem Amt für Denkmalschutz abzustimmen
Alle Bauteile sind vor und während der Arbeiten durch geeignete Maßnahmen vor Verschmutzung zu schützen.  Zum Abschluss der Bauarbeiten hat eine Reinigung aller Bauteile zu erfolgen.
Grundlagen für die Ausführung sind insbesondere:
 -allgemein anerkannten Regeln der Technik,
 -die Ausführungsbestimmungen der entsprechenden DIN-/VDE-Normen und
 -die gesetzlichen und behördlichen Bestimmungen in der jeweils neuesten Fassung.

Leistung
Die Wohnungsgesellschaften behalten sich das Recht vor, einzelne Positionen aus dem Auftragsumfang herauszunehmen, ohne das hierfür Kosten geltend gemacht werden können oder eine Änderung der Einheitspreise anderer Positionen erfolgt.

Der Arbeitsumfang bestimmt sich ausschließlich nach dem Text unserer Bestellung und etwaig schriftlich erteilten Nachbestellungen.

I.4 Bauablauf

Ausführungszeit
Der Bieter ist in der Lage, die Arbeiten in ............ Arbeitstagen fertigzustellen.

Termin
Baubeginn: Mai  2025
Bauzeit :  max. 1  Monat  (witterungsabhängig)

II Baustellenorganisation

II.1 Allgemeines
Es wird empfohlen, sich im Rahmen der Angebotserstellung vor Ort über die Lage des Baufeldes, Zu- und Abfahrtswege, Lagerplätze und sonstige Randbedingungen zu informieren.

II.2 Firmenwerbung
Das Anbringen eigener Firmenschilder ist auf der Baustelle nicht zulässig.

II.3 Zufahrt und Zugang zur Baustelle
Die Zufahrt sowie der Zugang zur Baustelle erfolgen über die anliegende öffentliche Straße.

II.4 Parken auf der Baustelle
Parken ist auf der öffentlichen Straße möglich.

II.5 Anfuhr von Stoffen und Bauteilen
Für die Anfuhr von Stoffen und Bauteilen zur Baustelle ist folgendes zu beachten:
Lagerflächen auf dem Baustellengelände sind nur vor dem Haus auf öffentlichen Flächen möglich.

II.6 Baustelleneinrichtung
D`ie Baustelleneinrichtung, soweit nicht ausgeschrieben, ist in die Einheitspreise einzurechnen.Die Baustelle ist sauber zu halten, Verschmutzungen sind arbeitstäglich zu beseitigen.

II.7 Baustellenbesetzung / Beschäftigte
Der Auftragnehmer hat 10 Arbeitstage vor Beginn der Ausführungsarbeiten eine Liste der von ihm auf der Baustelle eingesetzten Beschäftigten (einschließlich Nachunternehmer) bei der Bauleitung zur Weiterleitung an den Auftraggeber vorzulegen.
Der Auftragnehmer belehrt seine Mitarbeiter über Ordnung und Sicherheit auf der Baustelle und über die objektspezifischen Regelungen und Ordnungen, wie Hausordnung, Verkehrsordnung, Brandschutzordnung und Raucherordnung und hinsichtlich des geltenden Datenschutzes. Dies wird aktenkundig gemacht und bei der Bauleitung eingereicht.
Der Auftragnehmer hat sicher zu stellen, dass alle vorgenannten Verpflichtungen auch von etwaigen Nachunternehmern und deren Beschäftigten eingehalten werden. Hierzu hat er seine Nachunternehmer entsprechend zu verpflichten.

II.8 Arbeitszeiten
Bei der Kalkulation ist zu berücksichtigen, dass alle Arbeiten an einem Gebäude ausgeführt werden, welches während der Baumaßnahme genutzt wird und somit ein höchstes Maß an Rücksichtnahme gefordert wird. Auf der Baustelle gelten folgende Arbeitszeiten:
Mo-Fr:
07.30- 18.00 Uhr
Darüber hinausgehende Arbeitszeiten sind rechtzeitig bei der Bauleitung anzukündigen.

II.9 Bedingungen zur Abfallentsorgung
Sämtliche im Rahmen seiner Auftragsabwicklung beim Auftraggeber (AG) anfallenden Abfälle gehen unmittelbar in das Eigentum des Auftragnehmers (AN) über. Der AN ist verpflichtet, Abfälle ordnungsgemäß und vollständig als Abfallerzeuger zu entsorgen. Zu diesem Zweck hat der AN die gültigen Gesetze, Verordnungen und sonstigen öffentlichen– rechtlichen Vorschriften– insbesondere das Kreislaufwirtschaftsgesetz (KrWG) und die Nachweisverordnung (NachwV) – einzuhalten.
Mit Übergang der Abfälle in das Eigentum des AN gehen Verkehrssicherungspflicht und
öffentlich– rechtliche Verantwortung, voll umfänglich auf diesen über.

Der AG behält sich vor, zu prüfen, ob der AN seinen Pflichten nachgekommen ist. In diesem Zusammenhang ist der AN verpflichtet, dem AG Einsichtnahme in die vom AN nach öffentlich – rechtlichen Vorschriften zu führenden Abfallregister und (Sammel–) Entsorgungsnachweise bzw. Wiegekarten der angefahrenen Abfallentsorgungsanlagen zu gewähren. Auf Verlangen des AG ist der AN ferner verpflichtet, entsprechende Nachweise in einer zu Vorlage gegenüber Behörden geeignete Form für den AG kostenfrei zur Verfügung zu stellen.
Der AN hat zur Abdeckung aller– sowohl seiner als auch die das AG– sich aus dem Abfallbeseitigung ergebenden Haftungsrisiken unter Einschluss des Gewässerschäden– Haftungsrisikos auf seine Kosten eine Haftpflichtversicherung in ausreichender Höhe für Personen–, Sach– und Vermögensschäden abzuschließen und dem AG den Abschluss auf Verlangen nachzuweisen. Diese Regelung lässt die Haftung des AN unberührt.

## Fotos Bestand
Ansicht Wohnhaus Großenhainer Str.126
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
## Ablaufschema
Arbeitsablauf:
1. Tag:  - Gerüststellung
2. Tag:  - Baustelleneinrichtung
5. Tag:  - Abbau Geländer
6. Tag:  - Kranstellung, Demontage oberste Platte,
        - Abrüsten der 2 oberen Lagen vorne
        - Demontage der unteren Platte und der Konsolen
7. Tag:  - Freistemmen der Konsolen in der Wand
9. Tag:  - Einbau der neuen Konsolen
10. Tag:  - Ausmauern und verpressen der Konsolen in der Wand
13. Tag:  - Aufrüsten der oberen 2 Etagen+ Bohlen vorne
14. Tag  - Einbau der Stahlträger und Ausmauern  der freigestemmten  Bereiche
18. Tag:  - Abrüsten der 2 oberen Lagen mit Bohlen vorne
19. Tag:  - Einbau der neuen Platte im 1. OG
        - Aufrüsten der oberen 2 Etagen
        - Einbau der neuen Platte im 2. OG
20. Tag:  - Nebenarbeiten wie ausfugen, beimauern,
        - Geländermontage
25. Tag:  - Abrüsten
26. Tag  - Beräumen
30. Tag  - Baustellenende

## 120-01 Gerüstbau-,Maurer- und Sandsteinarbeiten
Datum: 09.04.2025

### Titel 1 BAUSTELLENEINRICHTUNG

**1.10 Baustelle einrichten**
*** Pauschalposition
Geräte, Werkzeuge und sonstige Betriebsmittel, die zur
vertragsgemäßen Erfüllung der Bauleistung erforderlich
sind, auf die Baustelle bringen, bereitstellen und
soweit der Geräteeinsatz nicht gesondert berechnet
wird, betriebsfertig aufstellen, einschl. der dafür
notwendigen Arbeiten.
Unterkünfte, Lagercontainer und dergleichen, soweit
erforderlich, antransportieren, aufbauen u. einrichten.
Strom, Wasser, sowie Entsorgungseinrichtungen und
dergleichen für die Baustelle, soweit erforderlich,
herstellen. Die Baustelleneinrichtung ist über die vereinbarte Leistungszeit
vorzuhalten.
Nach Abschluss der Arbeiten ist alles zu beräumen,
das  Gelände wieder herzustellen einschl. Entfernen von Verunreinigungen.
Sicherungsmaßnahmen, insbesondere der
öffentlichen Verkehrswege auf und vor dem Grundstück,
auf Zufahrten, Bürgersteigen, einschl. Säuberung etc.;
Inanspruchnahme von öffentlichen Verkehrswegen ist bei
den zuständigen Behörden rechtzeitig zu beantragen.
Menge: 1,000 psch

**1.20 Verkehrsrechtliche Anordnung Straße**
*** Pauschalposition
Beantragung einer Verkehrsrechtliche
Anordnung - Parkverbot für den Zeitraum der
Bauzeit einschl. Gebühren der
Landeshauptstadt Dresden einschlich Auf- und
Abbau der Verkehrszeichen entsprechend
Regelplan.
Gebühren der LHDD gesondert zum Nachweis!
Menge: 1,000 psch

**1.30 Gebühren für die Nutzungsdauer**
Städtische Gebühren für Anmietung öffentlicher Flächen
für die Baustelleneinrichtung
Flächengröße : ca. 20 m²
Mietzeit : ca. 6 Wochen
Menge: 6,000 Wo

**1.40 WC-Kabine aufstellen, unterhalten**
WC-Kabine antransportieren, aufstellen, vorhalten, unterhalten und nach Beendigung der Bauarbeiten beseitigen. Nutzung durch die am Bau beteiligten Firmen.
Regelmäßige Ver- und Entsorgung nach Erfordernis.
Ausstattung:
- Innenleuchte
- Spiegel
- WC-Anlage und Wasserbecken mit Zubehör
Nutzungsdauer: 6 Wochen
Menge: 6,000 StWo

**1.50 Vorhaltung Bau-WC**
*** Bedarfsposition ohne GB
Vorhaltung des Bau-WC über die 4Grundstandzeit hinaus, je weitere angefangene Woche
Menge: 1,000 Wo

**1.60 Bauzaun**
Lieferung und Errichtung inkl. Vorhaltung von Bauzaun
aus mobilen Stahlrahmenelementen mit Rundstahlfüllstäben, Stützfüßen, während der Bauzeit (12 Wochen)
inkl. sämtlicher Verbindungen, Kupplungen etc.
Der Zaun ist aufzustellen und nach Abschluss aller
Bauarbeiten wieder abzubauen.
Bodenfreiheit: 20 cm (ca.)
Zaunhöhe: 2,00 m
Menge: 25,000 m

**1.70 Baum schützen**
Baum während der Bauzeit mit einer
senkrechten Bretterschalung mit einer
ca. 10 cm dicken Polsterung zwischen
Baum und Schalung gegen mechanische Beschädigung
schützen, einschl. Vorhaltung und Beseitigung.
Höhe : ca. 2,00 m
Baumschutz- Baumstammschutz anbringen im Bereich der Bäume im Gefahrenbereich.
Dies ist mit der Bauleitung abzustimmen.
Menge: 2,000 St

**1.80 Montagestunden Kran incl. An-und Abfahrt.**
Montagestunden Kran incl. An-und Abfahrt in 3 Arbeitsgängen:
- Demontage ca. 6 Std.
- Montage Konsolen ca. 4 Std.
- Montage Platten ca. 4 Std
Menge: 14,000 Std

### Titel 2 GERÜSTBAUARBEITEN

*Hinweis: BESONDERE TECHNISCHE VORSCHRIFTEN- Gerüstbau Dacharbeiten*
I) BESONDERE TECHNISCHE VORSCHRIFTEN FÜR GERÜSTBAUARBEITEN

Für Angebot, Lieferung, Ausführung und Abrechnung gelten neben dem Leistungsverzeichnis :
- die neusten DIN-Normen, VDE- und VDI-Richtlinien.
- die Vorschriften der zuständigen Behörden; z.B. Bauaufsicht, Gewerbeaufsicht, TÜV, Berufsgenossenschaften und Versogungsbetriebe.
- DIN 18451, 4420, 4422 Arbeits- und Schutzgerüste

*Hinweis: Allgemeine Hinweise*
Die Anlieferung der Gerüstteile hat in angemessener Geschwindigkeit (siehe Beschilderung) durch das Wohngebiet zu erfolgen.
Es wird ausdrücklich daraufhingewiesen, dass die Ablagerung der Teile nicht im Kronenbereich der Bäume erfolgen darf.
Das Abwerfen von Gerüstteilen ist untersagt.
Es ist zu gewährleisten, dass ein durchgehender Boden in der obersten Gerüstlage geschaffen wird, um ein möglichst effizientes Arbeiten für die am Traufgesims tätigen Handwerker zu gewährleisten.
In die Erkerauflager darf keine Verankerung aus statischen Gründen erfolgen.
Die Außenanlagen dürfen nicht beschädigt werden.
Das Überfahren von öffentlichen Bereichen (Borde, Wege) ist nur mit ausreichenden Schutzmaßnahmen möglich.
Schäden gehen zu Lasten der Verursacher.
Auf Grund der Gegebenheiten müssen Gerüstteile manuell transportiert werden.
Der Beginn der Arbeitszeit wird ab 7.00 Uhr festgelegt.

  In den Einheitspreisen sind enthalten:

  -sämtliche Lieferungen und Leistungen, die zur sachgemäßen  Herstellung der Arbeiten erforderlich sind, jedoch im Leistungsbeschrieb nicht besonders erwähnt sind, z.B. Fahrt- und Transportkosten, das Einholen erforderlicher Gebühren wie z.B Stand-, Abnahmegebühren und dergleichen.

  -das Schließen der Befestigungspunkte mit Putz im Farbton der Fassade.

  Können Gerüste wegen der baulichen Gegebenheit nicht entsprechend der Regelausführung  nach DIN 4420 "Arbeits- und Schutzgerüste" bzw. Zulassungsbescheid erstellt werde, ist eine statische Berechnung für die Gerüste kostenlos zu erbringen.

  Das Auf- und Abbauen von Gerüsten, deren Belagebenen mehr als 2,00 m über Gelände oder Fußboden liegen, gehören als Nebenleistungen zu den vertraglichen Leistungen.
  Es werden nur die Gebäudemaße aufgemessen und bezahlt, siehe VOB, Anhang 1, DIN 18 451.

  Nach dem Gerüstrückbau sind die Außenanlagen wieder herzustellen.
  Diese Leistung ist in den Einehitspreisen mit einzukalkulieren.

**2.10 Fassadengerüst, LK 3, für Abriss und Neubau Balkone**
Arbeits- und Schutzgerüst nach DIN 4420 als Standgerüst, längsorientiert
(Fassadengerüst nach DIN EN 12810-1), mit Bordbrett, Zwischenseitenschutz und
Geländerholm und Seitenschutz für Abbrucharbeiten  und Wiederaufbau Balkonanlagen.
Befestigung mit Gerüstankern, Aussteifung nach DIN EN 12811-1
Standfläche : waagrecht
Höhe oberste Gerüstlage : ca. 8,3 m(oberste Balkonplatte
Breitenklasse W 06
Lastklasse 3

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Menge: 74,000 m2

**2.20 Fassadengerüst, Gebrauchsüberlassung**
Fassadengerüst als Standgerüst Gebrauchsüberlassung
Menge: 444,000 m²Wo

**2.30 Gerüstbekleidung, armierte Baufolie**
Vollflächige Gerüstbekleidung gemäß DIN 4420-1 mit armierter Baufolie (Kederplane), gitterverstärkt, UV-stabilisiert, mit beidseitigem Kedersaum, einschl. erforderliche Kederschienen mit Gerüstbefestigung.
Baustoffklasse : B1
Flächengewicht : 300 g/m²
Menge: 74,000 m2

**2.40 Gerüstbekleidung, Baufolie, Gebrauchsüberlassung**
Vollflächige Gerüstbekleidung mit armierter Baufolie.
Gebrauchsüberlassung 6 Wochen
Menge: 444,000 m²Wo

**2.50 Gerüsttreppe (Podesttreppe), integriert**
Gerüsttreppe ( Podesttreppe) im zuvor beschriebenen Fassadengerüst integriert
mit Zugangssicherung
Menge: 1,000 Stck

**2.60 Gerüsttreppe, Gebrauchsüberlassung**
Fassadengerüst als Standgerüst Gebrauchsüberlassung 6 Wochen
Menge: 6,000 StWo

**2.70 Zulage Gerüstabbau der 2 oberen Lagen**
Zulage Gerüstbau für die zwischenzeitliche Demontage der beiden oberen vorderen Gerüstlagen für die Demontage der Balkonplatten und späterer Montage.
Menge: 2,000 Stck

**2.80 Zulage Gerüstaufbau der 2 oberen Lagen**
Zulage Gerüstbau für den zwischenzeitliche Wiederaufbau der zuvor abgebauten beiden oberen vorderen Gerüstlagen.
Menge: 2,000 Stck

**2.90 Gerüstüberbrückung nachträglich Aufbau**
*** Pauschalposition
Nachträglicher Einbau von Gerüstbohlen nach Demontage der Balkonplatten für das Schließen der jetzt offenen Bereiche.
Größe Balkonfläche : 2,32x0,95m + Zwischenraum Gerüst und der Bauteile incl. Vorhaltung,
im Zuge des Wiederaufbaus der 2 oberen Gerüstlagen.
Menge: 1,000 psch

**2.100 Durchgangsrahmen mit Schutzdach**
Durchgangsrahmen mit Schutzdach gemäß DIN 4420-1, mit Nässe- und Rieselschutz.
Breite : 1,50 m
Menge: 2,500 m

**2.110 Durchgangsrahmen, Gebrauchsüberlassung**
Durchgangsrahmen mit Schutzdach gemäß DIN 4420-1;
Gebrauchsüberlassung : '....................................................' Wochen
Menge: 15,000 mWo

**2.120 Gebühren Ordnungsamt Gerüst**
*** Pauschalposition
Gebühren Ordnungsamt für die Stellung eines Baugerüstes auf dem Fußweg,
Beantragung nach RSA 21
Bauzeit : ca. 6 Wochen
Menge: 1,000 psch

**2.130 Gebühren Straßen- und Tiefbauamt Gerüst**
*** Pauschalposition
Gebühren Straßen- und Tiefbauamt für die Stellung eines Baugerüstes auf dem Fußweg
und der Baustelleneinrichtung auf dem Grünstreifen.
Bauzeit : ca. 6 Wochen
Menge: 1,000 psch

### Titel 3 STUNDENSÄTZE GERÜSTBAUARBEITEN

**3.10 Stundensatz Gerüstbau-Monteur**
Arbeiten, welche nicht in den Positionen
erfasst sind und gegen Nachweis zur
Ausführung kommen:
Gerüstbau-Monteur
Menge: 10,000 h

### Titel 4 MAUERER- und DEMONTAGEARBEITEN

**4.10 Auf- und Abbau Schutzplatten vor Fenster**
Auf- und Abbau von Sicherungsmaßnahmen gegen unbeabsichtigtes Heraustreten
und Schutzplatten vor Fenster- und Fenstertüren vor Abbruch der Balkonplatten und Konsolen.
Die Sicherungsmaßnahmen sind erst nach Fertigstellung wieder abzubauen.
Fenstergröße ca. B/H ~ 1,1/2,4m
Menge: 2,000 Stck

**4.20 Balkonplatten aus Sandstein abbrechen,entsorgen, ca. 2,35x 1,1m**
Balkonplatten aus Sandstein unter Beachtung aller Sicherheitsmaßnahmen abbrechen
- Fugen öffnen, freistemmen in der Wand ca. 10 cm tief, dabei die Klinker vorsichtig
  herausstemmen für den Wiedereinbau
- Sicherung der angrenzenden Bauteile wie Sandsteingewände, Sandsteinschwelle Mauerwerk u.a.
- Demontage der in früheren Jahren angebrachte Schrägabhängung mit
  verdübelter Platte im Mauerwerk und vorderen Stahlabfangträger
- Entsorgung aller ausgebauten Bauteile
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
- Bauschutt entsorgen.
- Beim Abbau sind die bestehenden Bauteile vor Beschädigungen zu schützen .
  Konstruktionsart : auf Sandsteinkonsolen aufliegende Balkonplatte
  Deckendicke : ca. 22-24 cm
  Größe ca. 2,35x 1,1m
Menge: 2,000 Stck

**4.30 Konsolen aus Sandstein abbrechen, B/H/L ca.30x35x45cm**
Konsolen aus Sandstein  komplett unter Beachtung aller Sicherheitsmaßnahmen abbrechen
- einschließlich freistemmen im Mauerwerk
- Sicherung der angrenzenden Bauteile.
- Bauschutt entsorgen.
Beim Abbau sind die bestehenden Bauteile vor Beschädigungen zu schützen .
Konstruktionsart : im Mauerwerk der Außenwand eingespannt  Sandsteinkonsolen

Abmessungen auskragend: B/H/L ca.30x90x80 cm
im Mauerwerk ca. 40-45 cm tief eingspannt
Lage: Balkon  - 1. OG
Menge: 2,000 Stck

**4.40 Stahlträger in den Konsolen ausbauen**
Die auf der Oberseite der Konsolen eingelassenen Stahlträger, die bis in das Mauerwerk der Außenwand hineinreichen, ausbauen und entsorgen.
Dazu ist das Mauerwerk zu öffnen, bohren, stemmen, bis 50 cm in das Mauerwerk reichend.
Menge: 4,000 Stck

**4.50 Einbau Stahlträger neu**
Bauseits gelieferte Stahlauflagerträger einbauen und kraftschlüssig vermörteln
Abmessungen 2xIPE 80, Länge ca.120 cm, bis ca. 50cm tief im Mauerwerk eingelassen
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Menge: 4,000 Stck

**4.60 Klinkeranpassung aus Bestand**
Klinkeranpassung im Bereich der Balkonanlagen
mit ausgebauten Ziegeln in Kleinstflächen
Menge: 3,200 m2

**4.70 Klinkeranpassung mit neuen Klinkern**
Klinkeranpassung im Bereich der Balkonanlagen
mit neuen Klinkern wie Bestand
Menge: 80,000 Stck

### Titel 5 STUNDENSÄTZE BAUARBEITEN

**5.10 Stundensatz Bauarbeiter**
Arbeiten, welche nicht in den Positionen
erfasst sind und gegen Nachweis zur
Ausführung kommen:
Gerüstbau-Monteur
Menge: 10,000 h

### Titel 6 BALKONTEILE NEU UND WIEDEREINBAU

**6.10 Balkonplatten neu, Sandstein, 2,35x 1,1m**
Balkonplatten aus Sandstein wie Bestand, Vorder- und Seitenansichten profiliert,
wie Bestand, Gefälle zum Rand,
neu herstellen und montieren, Auflager dazu vorbereiten
und komplett kraftschlüssig vermörteln.
Material: Cottaer Sandstein
Deckenstärke : ca. 22-24cm
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Menge: 2,000 Stck

**6.20 Konsolen aus Sandstein neu**
Konsolen aus Sandstein neu herstellen, dem Bestand angepasst.
profiliert wie Bestand, und montieren
und kraftschlüssig komplett vermörteln
incl. aller Unterstützungen und Sicherheitsmaßnahmen.
Auf der Oberseite ist eine Nut für den Einbau der Stahlträger einzuarbeiten
Material: Cottaer Sandstein
Abmessungen:  B ca. 30 cm;  H ca. 90cm; L ca. 80+50cm im Mauerwerk

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Menge: 2,000 Stck

### Titel 7 STEINMETZREPARATURARBEITEN

**7.10 Vierung im Naturwerksteinglied bis ca.50x50mm**
Vierung im beschädigten Natursteinglied
wie folgt einarbeiten:
-Beschädigung im Natursteinglied
schichtweise vorsichtig bis zum
unbeschädigten Kern ausstemmen,
- ebene Stoß- und Lagerflächen
herstellen
- Die Vierung muss aus der gleichen
Steinart und Steinfarbe wie das
Steinglied sein und durch enge Fugen mit
  dem Teil verbunden und verankert werden.
- Oberfläche dem bestand anpassen
Größe bis  ca. 50x50 mm
Menge: 8,000 St

**7.20 Vierung im Naturwerksteinglied bis ca.80x80mm**
wie zuvor beschrieben, jedoch
Größe bis  ca. 80x80 mm
Menge: 8,000 St

**7.30 Naturwerkstein reinigen, Dampf**
Naturwerkstein reinigen mit Dampf, ohne
Zusätze,  einschl. Entsorgen der Rückstände.
Fassadenteil : Gesimse, Konsolen der Balkonanlagen
Die Patina des Steines ist zu erhalten.
Die angrenzenden Bauteile sind während der
Reinigung zu schützen.
Menge: 3,330 m2

**7.40 Verfugung, erneuern**
Verfugungen der Sandsteinteile und auch Anschlüsse zum Klinkermauerwerk erneuern
- Fugen reinigen
- Fugen mit verträglichem Material neu ausfugen
Menge: 26,000 m

**7.50 Oberflächenimprägnierung**
Oberflächenimprägnierung wasserabweisend, dampfdiffusionsdurchlässig und UV-beständig.
Menge: 13,200 m2

**7.60 Anpassungen an Gurtgesimse**
Anschluss der Profilierung der Balkonplatten und Konsolen an die vorhandenen Gurtgesimse
Menge: 6,000 Stck

### Titel 8 STUNDENSÄTZE

**8.10 Stundensatz Steinmetz, Naturwerkstein**
Arbeiten, welche nicht in den Positionen
erfasst sind und gegen Nachweis zur
Ausführung kommen:
Steinmetz
Menge: 5,000 h

### Titel 9 Schlosserarbeiten

#### Untertitel 9.1 Baustelleneinrichtung

**9.1.10 Baustelle einrichten**
*** Pauschalposition
Geräte, Werkzeuge und sonstige Betriebsmittel, die zur
vertragsgemäßen Erfüllung der Bauleistung erforderlich
sind, auf die Baustelle bringen, bereitstellen und
soweit der Geräteeinsatz nicht gesondert berechnet
wird, betriebsfertig aufstellen, einschl. der dafür
notwendigen Arbeiten.
Menge: 1,000 psch

#### Untertitel 9.2 SCHLOSSERARBEITEN GELÄNDER

**9.2.10 Demontage Geländer für Wiedereinbau**
*** Pauschalposition
Demontage der Balkongeländer und für den Wiedereinbau zwischenlagern in ihrer Werkstatt.
Die Geländereckpfosten und einige Stäbe der Füllung sind in der Balkonplatte eingelassen, insgesamt 3x.
Der Handlauf und die 2 Riegel sind seitlich in die die Außenwand eingebunden, je Seite 3x.
Die Geländer können abgeschnitten und dann wieder verlängert, oder auch rausgestemmt, werden .
Abmessung:
2 Anlagen
Vorderseite L ca. 2,05 m
Seitenteile  L ca. 0,82 m
Menge: 1,000 psch

**9.2.20 Sanierung Geländeranschlüsse**
Sanierung Geländer wie folgt:
- Die abgetrennten Verankerungsteile der Eckstützen sind zu erneuern, 4KT18
- Die vorderen Geländer- Füllstäbe sind Fl20/3. Der mittlere ist bis zum bis zum unteren Riegel zu erneuern, 4KT18
- es sind noch 2 zusätzliche Anschlussstutzen anzuschweißen
- Die Ankerteile in den Außenwänden sind zu erneuern und zu kröpfen, um das Geländer vor dem Herausziehen zu sichern, Fl 30/8.

 [Bild]
Menge: 22,000 Stck

**9.2.30 Sanierung Geländer Anstrich**
Sanierung Geländer wie folgt:
- Alle Geländer sind aufzuarbeiten, entrosten, lose und alte Beschichtung entfernen, Fehlstellen ergänzen
- Anstrich aller Geländer, Farbe wie Bestand, dunkelgrün nach Bemusterung mit AG
  wie folgt:
  Grundbeschichtung mit Rostschutzfarbe
  Zwischenbeschichtung
  Schlussbeschichtung
Abrechnung über einfach gerade Ansichtsfläche
Menge: 7,700 m2

**9.2.40 Wiedereinbau der Geländer**
Wiedereinbau der zwischengelagerten Geländer.
Für die Verankerung der Balkonpfosten und Handläufe und Riegel
sind entsprechende Löcher zu bohren und nach deren Einsetzen zu vergießen.
Menge: 2,000 Stck

#### Untertitel 9.3 STAHLTRÄGER IN KONSOLEN

**9.3.10 Kragträger, feuerverzinkt**
Kragträger für Balkonauflager in der Wand verankert
- 2xIPE 80 punktweise verscheißt
- Länge  ca. 1200mm
- Auflagerplatte oben hinten 100x100x10 aufgeschweißt
- Auflagerplatte vorne unten  120x120x10x15 aufgeschweißt
- verzinkt
Lieferung frei Baustelle
Vor Herstellung der Kragträger ist die Ausführung vor Ort zu prüfen. [Bild]
Menge: 4,000 Stck

#### Untertitel 9.4 Stundensätze

**9.4.10 Stundensatz Facharbeiter, Metallbau**
Arbeiten, welche nicht in den Positionen erfasst sind und gegen Nachweis zur Ausführung kommen:
Facharbeiter
Menge: 5,000 h
